# Erschließung Sanitär
Angebotsaufforderung (GAEB 90, DA83)
Währung: EUR

## Erschließung Sanitär
Datum: 16.07.26

*Hinweis*
Baubeschreibung allgemein

Bei dem Objekt handelt es sich um die Aufstellung einer
2-geschossigen Containeranlage zur Büronutzung bei der
Feuerwehr in Frankental. Die Containeranlage selbst und
die interne Technik innerhalb der Container ist nicht
Bestandteil dieser Ausschreibung.

Inhalt dieses LV's ist die wasser- und
abwassertechnische Erschließung der Containeranlage aus
dem Bestandsgebäude.

Die Containeranlage steht ca. 8,0 mtr vom
Bestandsgebäude entfernt. Die notwendigen Erdarbeiten
zwischen den Containern und dem Bestand erfolgen
bauseits. Vom AN sind lediglich die
Verbindungsleitungen im Graben sowie im Bestandsgebäude
zu verlegen und aufzulegen.

Im Bestandsgebäude gibt es im Keller an der Gebäudeecke
in Richtung der Containeranlage einen Technik- bzw.
Hausanschlussraum, aus dem die Versorgung der
Containeranlage erfolgt.

Der Auftragnehmer kann sich nach Rücksprache vor Abgabe
des Angebotes ein Bild von der Örtlichkeit machen.
Spätere Einwände können nicht mehr berücksichtigt
werden. Witterungsbedingte Ausfallzeiten gehen zu
Lasten des Auftragnehmers.

*Hinweis*
TECHNISCHE VORBEMERKUNGEN

01.  Grundlagen

Nachstehende Vorschriften und Bestimmungen liegen dem
Angebot zugrunde und sind für die Ausführung bindend:

1. Diese Technische Vorbemerkungen
2. Die aktuellen Vorschriften und Richtlinien
3. Die Verdingungsordnung für Bauleistungen (VOB)
4. Die neuesten Unfall- Verhütungsvorschriften und
  Schutzbestimmungen
5. Die aktuelle Landes-Bauordnung
6. Die relevanten DIN-Normen u.a. VOB Teil C
7. Die technischen Vorgaben der zuständigen
  Energieversorgungsunternehmen.
8. Die aktuellen Bestimmungen der Arbeitskreises
Maschinen
  und Elektrotechnik (AMEV)

02.  Allgemeines

Die Angaben in den gesamten Vorbemerkungen und dem LV
entbinden den Bieter nicht von seiner Verpflichtung und
Verantwortung, hinsichtlich der richtigen Auslegung und
der betriebssicheren Funktion, nach den allgemein
anerkannten Regeln der Technik.

Enthalten die Vergabeunterlagen nach Auffassung des
bewerbers Unklarheiten, so hat er unverzüglich den
Auftraggeber vor Angebotsabgabe in Textform darauf
hinzuweisen.

Die für den Einbau bzw. Verlegung vorgesehenen
Werkstoffe,Geräte, sowie sonstiges Zubehör, müssen den
VDE-Vorschriften entsprechen.

Der Nachweis ist durch den AN vor dem Einbau zu führen.

Ursprungsländer der Geräte und Materialien sind, bei
Bedarf, durch den AN zu benennen.

03.  Preisbildung

Die Einheitspreise sind grundsätzlich Festpreise
einschließlich der notwendigen Kleinmaterialien. Die
Lieferung des Materials einschl. aller zugehörigen
Teile und Kleinmaterialien hat in erstklassiger
Qualität zu erfolgen. Die fachgerechte und
betriebsfertige Montage einschl. aller Zuschläge,
Abgaben und Auslagen sowie Nebenleistungen sind in die
Einheitspreise einzukalkulieren.

### Abschnitt 1 Schmutzwasserentsorgung Containeranlage ins Bestandsgebäude

*Hinweis*
Das Abwasser aus der Containeranlage kann nicht an das
im Umfeld vorhandene Schmutzwassersystem im
Außenbereich angeschlossen werden, da die
Aufstellfläche des Containers niedriger liegt, als der
Schmutzwasserkanal im Gelände.
Aus diesem Grund muss das Abwasser in den Keller des
Bestandsgebäudes geführt werden und dort mittels einer
Hebeanlage dem Abwassersystem zugeführt werden. Die
Erdarbeiten zur Verlegung der Grundleitung erfolgen
bauseits, durch den AN ist lediglich die Leitung zu
verlegen.

**1.10 KG 2000 Abwasserrohr DN100 mit Lippendichtung**
KG 2000 Abwasserrohr DN100 mit Lippendichtung
Abwasserleitungen bestehend aus mineralgefülltem
Polypropylen (PP), Farbe grün. Die Abwasserrohre und
Formteile entsprechen der DIN EN 14758-1 und werden in
Anlehnung an die DIN EN 1852-1 gefertigt.
Hochlastkanalrohr mit hoher Ringsteifigkeit ( > SN 10
gemäß MPA-Gutachten: 10kN/m² nach DIN EN ISO 9969) im
Schwerlastbereich SLW 60 einsetzbar. Die patentierten
Euro-L-Spezial Dichtringe entsprechen der DIN EN 681.
liefern, in den Rohrgraben einbringen und montieren
Menge: 18,000 lfdm

**1.20 KG 2000 Abwasserrohr Bogen DN100 mit Lippendichtung**
KG 2000 Abwasserrohr Bogen DN100 mit Lippendichtung
alle handelsüblichen Winkelgrade
liefern, in den Rohrgraben einbringen und montieren
Menge: 12,000 Stck

**1.30 Vorbereitung Grundleitungsanschluss DN100**
Vorbereitung Grundleitungsanschluss DN100
Vorbereitung eines Grundleitungsanschlusses DN100 im
Bereich des Containers  inkl. punktgenauses Einmessen
sowie Ausrichten der Grundleitung nach Ausführungsplan
Menge: 1,000 Stck

**1.40 Mauerdurchführungsset druckwasserdicht für Rohr DN100**
Mauerdurchführungsset druckwasserdicht für Rohr DN100
zur Gebäudeeinführung eines Kunststoffabwasserrohres
DN100 bei drückendem Wasser, zum direkten Einsatz in
einer WU-Kernlochbohrung oder in eingemauertem
Faserzementrohr
Menge: 1,000 Stck

**1.50 Kernbohrung DN200, T = 36cm**
Kernbohrung DN200, T = 36cm
Erstellung einer Kernbohrung in einer Kelleraußenwand
aus Stahlbeton unter Hinzulieferung des Kernbohrgerätes
sowie Abtransport des anfallenden Bauschutts.
Durchmesser der Bohrung:  200 mm
Wandstärke:  360 mm
Menge: 1,000 Stck

### Abschnitt 2 Hebeanlage und Zubehör

**2.10 Fäkalienhebeanlage als Doppelanlage**
Fäkalienhebeanlage als Doppelanlage
Fäkalienhebeanlage, steckerfertig,  LGA Bauart geprüft
nach DIN EN 12050. Die überflutbare Doppelanlage
besteht aus einem stufenförmigen Sammelbehälter (PE)
mit optimiertem Boden zur
Minimierung von Ablagerungen, einer Trägerplatte
(Grauguss) mit Ringgehäusen, den aufgesetzten Motoren,
Doppelrückschlagklappe und einer Steuerung.
Gewicht: ca. 115 kg
Behälter-Maße (HxBxT) = ca. 600 x 835 x 665 mm
Behälterinhalt: ca. 115 l
Laufrad: Freistromrad
Freier Durchgang: 70 mm
Druckstutzen: DN 100
Mediumtemperatur: ca. 40°C, kurzzeitig 60°C
Fördermenge: max 52 m³/h
Förderhöhe: max 6 m
Motorschutzart: IP 68
Die steckerfertige Steuerung schaltet die Pumpen
wechselseitig mit Spitzenlastfunktion.
- Betriebsspannung: 3/N/PEx400, 50 Hz
- Gehäuse mit Klarsichttür, IP 44,
HxBxT = ca. 430 x 250 x 155 mm
Hebeanlage in den Keller transportieren und
betriebsfertig auf dem Fertigfußboden im Technikraum
montieren

Angebotenes Fabrikat:
.......................................................
..

Typ:...................................................
.......
Menge: 1,000 Stck

**2.20 PVC-Zulaufschieber DN 100**
PVC-Zulaufschieber DN 100
PVC-Zulaufschieber (Keilflachschieber) PN 1, mit
besonders kurzer Baulänge von nur 175 mm und 2
Rohrstutzen DN 100,
d 110 mm, 60 mm lang (Gesamtlänge mit Stutzen 295 mm)
zum Direktanschluss an Zulaufklemmflansch bei
Hebeanlagen ausgerüstet. Die Anbindung an die
Anschlussleitung erfolgt mittels bauseitiger
Überschiebemuffe. Mit Verschlussstange aus Edelstahl
und angeformtem Befestigungssockel. Alle Bauteile sind
beständig gegen häusliches Abwasser. Sehr geringes
Gesamtgewicht von nur 3,5 kg.
Menge: 1,000 Stck

**2.30 Keilflachschieber DN 80, PN 10**
Keilflachschieber DN 80, PN 10
nach DIN EN 1171, mit Dichtungssatz
Menge: 2,000 Stck

**2.40 Akku**
Akku
wiederaufladbarer Akkumulator zur netzunabhängigen
Alarmmeldung.
Menge: 1,000 Stck

**2.50 PE-HD Rohr DN100**
PE-HD Rohr DN100
Für Leitungen nach DIN 19537, Verbindung für
Abwasserleitungen innerhalb von Gebäuden mit Elektro-
oder Stumpfschweißung, Rohr in Teillängen verbinden und
an einer Stahlbetonwand inkl. schalldämmendem
Befestigungsmaterial betriebsfertig verlegen
Werkstoff:  PE-HD
Dimension:  DN100
Menge: 8,000 lfdm

**2.60 PE-HD Bogen DN100**
PE-HD Bogen DN100
PE-HD -Bogen als Zulage für Abwasserleitung aus PE-HD
Rohr
Dimension:  DN100
  Alle Winkelgrade
Menge: 4,000 Stck

**2.70 PE-HD Elektro-Schweißmuffe DN100**
PE-HD Elektro-Schweißmuffe DN100
PE-HD Elektro-Schweißmuffe als Zulage für
Abwasserleitung aus
PE-HD Rohr
Dimension:  DN100
gemäß Herstellervorgaben verschweißen
Menge: 8,000 Stck

**2.80 Abwasserseitiger Anschluss an Hebeanlage DN100**
Abwasserseitiger Anschluss an Hebeanlage DN100
Anschluss der Abwasserleitung DN100 an die Hebeanlage
unter Hinzulieferung des notwendigen Übergangs
herstellen.
Menge: 1,000 Stck

**2.90 Druckseitiger Anschluss an Hebeanlage DN100**
Druckseitiger Anschluss an Hebeanlage DN100
Anschluss der Druckleitung DN100 an die Hebeanlage
unter Hinzulieferung des notwendigen Übergangs
herstellen.
Menge: 1,000 Stck

**2.100 Entlüftungsseitiger Anschluss an Hebeanlage DN70**
Entlüftungsseitiger Anschluss an Hebeanlage DN70
Anschluss der Entlüftungsleitung DN70 an die Hebeanlage
unter Hinzulieferung des notwendigen Übergangs
herstellen.
Menge: 1,000 Stck

**2.110 Auftrennen Guss-Abflussleitung DN150**
Auftrennen Guss-Abflussleitung DN150
Die Druckleitung der Hebeanlage wird im Technikraum an
eine unter der Decke verlaufenden Schmutzwasserleitung
DN150 aus SML-Rohr angeschlossen.  Hierzu ist das Rohr
zu trennen und ein entsprechender Abzweig mit einem
Abgang DN100 unter Hinzulieferung der notwendigen
Verbinder einzubauen.
Menge: 1,000 Stck

**2.120 Druckseitiger Anschluss an Hebeanlage DN100**
Druckseitiger Anschluss an Schmutzwasserleitung
Anschluss der Druckleitung DN100 an den zuvor
eingebauten Abzweig unter Hinzulieferung eines
geruchsdichten Übergangs
Menge: 1,000 Stck

**2.130 Vorbereitung Inbetriebnahme**
Vorbereitung Inbetriebnahme
Vor der Inbetriebnahme der Hebeanlage durch den
Werkskundendienst sind folgende Arbeiten durchzuführen.
- Prüfung des vorliegenden Leistungsverzeichnisses und
der
  Planungsunterlagen
- Erstellung einer Kabelzugliste als Grundlage der
örtlichen
  Kabelführung
- Abstimmung von technischen Anschlußbedingungen mit
  anderen beteiligten Gewerken
- Montage der Steuerungseinheit sowie betriebsfertige
  Kabelverbindung mit der Hebeanlage
- durchgeführter und abgeschlossener Anschluß der
  Elektroinstallation, sowie der Anschluss der
Grundleitung
  DN100, der Druckleitung DN100 sowie der
Entlüftungsleitung
  DN70 an der Hebeanlage
Menge: 1,000 Stck

**2.140 Inbetriebnahme durch Werkskundendienst**
Inbetriebnahme durch Werkskundendienst
Inbetriebnahme der Hebeanlage inkl. aller Anlagenteile
durch den Werkskundendienst. Die Inbetriebnahme und
Einweisung des Bauherrn hat zwingend durch den
Werkskundendienst zu erfolgen.
Menge: 1,000 Stck

### Abschnitt 3 Wasserversorgung Container

**3.10 Leitungsabgang am Hausanschluss DN20**
Leitungsabgang am Hausanschluss DN20
Im Bereich des bestehenden Trinkwasserhausanschlusses
ist in der bestehenden Hausanschlussleitung aus
Edelstahlrohr DN50 ein Leitungsabgang DN20 mittels
Einbau eines T-Stückes herzustellen
Menge: 1,000 Stck

**3.20 Trinkwasserrohr Stange PE-Xc/Al/PE-Xc-Rohr 25x2,7 mm**
Trinkwasserrohr Stange PE-Xc/Al/PE-Xc-Rohr 25x2,7 mm
vorrangig nach DIN 1988, aus formstabilen grauen
PE-Xc/Al/PE-Xc
Mehrschichtverbundrohren, diffusionsdicht, Verbindung
mit Raxofix-Verbinder aus Rotguss, als
druckverlustoptimiertes System, ohne O-Ring, mit
SC-Contur und DVGW zertifizierter
Prüfsicherheit bei unverpresstem Verbinder, unlösbar,
DVGW-Reg.-Nr. DW-8501BU0124,
Raxofix-PE-Xc/Al/PE-Xc-Rohr,
als Stangenmaterial
Rohr liefern und betriebsfertig an Decken, Wänden oder
auf dem Rohfußboden motieren inkl. Rohrschellen,
Festpunkte, Befestigungsmaterial, Überschiebrohre für
Wand- und Deckendurchführungen einschließlich allen
Zubehörs.
Menge: 15,000 lfdm

**3.30 Racofix Bogen 25**
Racofix Bogen 25
mit SC-Contur Standardfitting
Dimension:  25
Menge: 10,000 Stck

**3.40 Racofix Kupplung 25**
Racofix Kupplung 25
mit SC-Contur Standardfitting
Dimension:  25
Menge: 2,000 Stck

**3.50 Rorleitungsdämmung 100% - A2 30/28 1"**
Rorleitungsdämmung 100% - A2 30/28  1"
Rohrschalen aus konzentrisch gewickelter Steinwolle,
kaschiert mit einer gitternetzverstärkten, reißfesten
Alu-Sandwich-Folie, einseitig aufgeschlitzt, mit
selbstklebender Überlappung.
Lieferlänge: 1 m
Brandverhalten: A2 nicht brennbar nach DIN 4102
Schmelzpunkt: > 1.000 *C
Temperaturbeständigkeit:
Wollseite bis 250 *C
Aluminiumseite bis 100 *C
Wärmeleitfähigkeit: lambda R= 0,035 W/mK bei 40*C
Mitteltemperatur nach DIN 52613
AS-Qualität: AGI Q 135
Hydrophobierung: <= 10 Vol. % nach AGI Q 136
Dämmstärke 30 mm
Rohraußendurchmesser : 28 mm
Menge: 15,000 lfdm

**3.60 PE-Erdleitungsrohr DN20**
PE-Erdleitungsrohr DN20
PE-Rohr HD 25 x 2,3 mm PE 80, PN 12,5 1¼"
mit blauem Streifen, für Trinkwasser nach DIN 8074/75
temperaturbeständig bis +70°C
Erdleitung liefern und provisorisch inkl.
Befestigungsmaterial nach Absprache im Gebäude an
Wänden oder Decken verlegen.
Menge: 20,000 lfdm

**3.70 Zulage für Fitting DN20**
Zulage für Fitting DN20
Zulage für Fitting wie Bogen, T-Stück etc. zu vor
genanntem Trinwasserrohr in der Dimension DN20
Menge: 3,000 Stck

**3.80 Anschluss an Trinkwasserinstallation bis DN20**
Anschluss an Trinkwasserinstallation bis DN20
Herstellen der Verbindung des zuvor beschriebenen
Trinkwasserrohres an bauseits vorhandene
Trinkwasserinstallation bis DN20
Menge: 1,000 Stck

**3.90 Druckwasserdichte Hauseinführung DWD 80 mm**
Druckwasserdichte Hauseinführung DWD 80 mm
Innendurchmesser 25 mm
Außendurchmesser 80 mm
Länge 55 mm
zur Abdichtung der vorbeschriebenen Erdleitung in einer
Kernlochbohrung oder in einem Faserzementrohr
liefern und montieren
Menge: 1,000 Stck

**3.100 Kernbohrung Wand DN 80, T = 30cm**
Kernbohrung Wand DN 80, T = 30cm
Erstellung einer Kernbohrung in einer Wand aus
Stahlbeton unter Hinzulieferung des Kernbohrgerätes
sowie Abtransport des anfallenden Bauschutts.

Durchmesser der Bohrung:  80mm
Wandstärke:  30 cm
Höhe der Bohrung:  ca. 1,00 über FFB
Menge: 1,000 Stck

**3.110 Übergangsverschraubung DN20 x 3/4"AG**
Übergangsverschraubung DN20 x 3/4"AG
Lieferung und Montage einer Übergangsverschraubung mit
Außengewinde DN20 x 3/4" AG als Übergabe auf das
Rohrleitungssystem im Gebäude
Menge: 2,000 Stck

**3.120 Teildruckprobe Trinkwasserrohrnetz**
Teildruckprobe Trinkwasserrohrnetz
Druckprobe mit Luft entsprechend DIN 1988, T1,Punkt
11.1,
in Teilabschnitten entsprechend den ausgeschriebenen
Massen
Anfertigen von Druckprotokollen.
Menge: 1,000 Stck

### Abschnitt 4 Nebenarbeiten

**4.10 Montageunterlagen**
Montageunterlagen
Erstellen von Montageplänen und Detailzeichnungen nach
Erfordernis. Als Grundlage erhält der Auftragnehmer
Ausführungspläne Elektro im Maßstab 1:50 im Format
Auto-Cad 2023 auf CD oder per E-Mail sowie
Verteilerpläne. Die Montage der Anlagenkomponenten
erfolgt nur nach durch die Bauleitung freigezeichneten
Plänen.
Menge: 1,000 Stck

**4.20 Bestandsunterlagen in 2-facher Ausfertigung**
Bestandsunterlagen in 2-facher Ausfertigung
Die Bestandsunterlagen (Dokumentation) haben mit der
Bauausführung, den installierten Anlagen und den
Anlagenbezeichnungen übereinzustimmen. Sie sind
geordnet mit äußerer Angabe des Inhaltes, Gewerkes und
Bauvorhabens in Büro-Ordnern zu übergeben.

Die Übergabe der beschriebenen Unterlagen hat auch
zwingend einmal in digitaler Form auf CD zu erfolgen.

Mindestens 3 Wochen vor Inbetriebnahme der Anlage ist
vorab ein Exemplar der kompletten Bestandsunterlagen
der Bauleitung vorzulegen. Der Auftraggeber hält sich
jederzeit die Nachforderung von zusätzlichen Angaben zu
den Bestandsunterlagen vor.

Die zu erbringenden Unterlagen sind wie folgt zu
gliedern.

-  Inhaltsverzeichnis
-  Zeichnungsverzeichnis
-  Errichterbescheinigung
-  Fachunternehmererklärung
-  Konformitätsbescheinigungen
-  Anlagenbeschreibung
-  Bestandszeichnungen
-  Druck- und Prüfprotokolle
-  Ersatzteillisten
-  Bedienungsanweisung
-  Protokolle der Einweisung
Menge: 1,000 Stck

### Abschnitt 5 Stundenlohnarbeiten

*Hinweis*
Vorbemerkungen Stundenlohnarbeiten
Der Verrechnungssatz für die jeweilige Arbeitskraft
umfasst sämtliche Aufwendungen, insbesondere den
tatsächlichen Lohn einschließlich vermögenswirksamer
Leistungen mit den Zuschlägen für Gemeinkosten
(Sozialkassenbeiträge, Winterbauumlage, etc.) sowie
Lohn- und Gehaltsnebenkosten und Zuschläge für
Überstunden.
Der Verrechnungssatz für das jeweilige Gerät umfasst
sämtliche Aufwendungen, insbesondere die Vorhaltekosten
(Abschreibung und Verzinsung) und Betriebskosten
(Betriebs- und Wartungsstoffe, Reparaturkosten) sowie
die Stundensätze für das Bedienungspersonal.
Für einfache Arbeiten wie Reinigen, Vertragen, Trocknen
usw. werden, unabhängig von der Qualifikation des
ausführenden Personals, nur Helferstunden verrechnet.
Für die Vergütung,Erfassung und Abrechnung der
Stundenlohnarbeiten gilt VOB / B, § 15.
Stundenlohnzettel sind gemäß VOB von der Bauleitung
abzeichnen zu lassen. Nicht unterschriebene
Stundenlohnzettel werden nachträglich nicht anerkannt.
Alle Stundenlohnarbeiten kommen nur bei Bedarf und nach
ausdrücklicher Anweisung durch die Bauleitung zur
Ausführung.
Die Stundenlohnzettel müssen folgende Angaben enthalten
- Baustelle
- Datum
- Name und Berufsbezeichnung der einzelnen
Arbeitskräfte
- Zahl der geleisteten Arbeitsstunden
- Arbeitsbericht mit Ortsangabe ( z.B. Raumnummer )
- Materialverbrauch
- Maschinen- und Geräteeinsatz
- Fahrzeugtyp

**5.10 Stundensatz Facharbeiter**
Stundensatz Facharbeiter
Arbeiten, welche nicht in den Positionen erfasst sind
und gegen
Nachweis zur Ausführung kommen:
Facharbeiter
Menge: 3,000 h

**5.20 Stundensatz Helfer**
Stundensatz Helfer
Arbeiten, welche nicht in den Positionen erfasst sind
und gegen
Nachweis zur Ausführung kommen:
Helfer
Menge: 3,000 h

USt %: 19,00
